# Gistl LPH 6
Angebotsaufforderung (GAEB DA XML 3.2, DA83)
Projekt: 22-030
Währung: EUR
Auftraggeber: Gemeinde Frauenau, Rathausplatz 4, 94258 Frauenau
Ausführungsort: Generalsanierung und Erweiterung des Gis
Erstellt mit: BUILDUP, BUILDUP v29.2.0.0, 08.05.2026

## 012 3030 Estricharbeiten
Datum: 28.04.2026

### 12 3030 Estricharbeiten

*Hinweis: Baubeschreibung*
Baubeschreibung

Allgemeine Beschreibung der Bauaufgabe
Bauwerk/Baukörper:

- Der Mehraufwand für den Material An-/Abtransport, für das Fördern und Laden
  innerhalb des Bestandsgebäudes ist einzukalkulieren.
- Durch den erschwerten Material An- und Abtransport wird eine Besichtung der
  Maßnahme vor Ort empfohlen.

1. Gelände – Höhenlage (Grundwasserstand), Kontaminationen:
Grundwasser steht in den geplanten Baugruben lt. Gutachten nicht an, in mittlerer Höhe zum Bestandsgelände jedoch etwas Schichtenwasser. Kontaminationen sind lt. Gutachten im Baugrund v.a. aus Rückständen der Glasproduktion zu erwarten (Ofenschlacken). Desweiteren ist eine durchgängig vorhandene Torfschicht zu entsorgen.

2. Gründung:
Die notwendigen Nachgründungen konnten von den Tragwerksplanern, auf Grundlage des erweiterten geotechnischen Berichts, IB auf eine Gründungsertüchtigung des Wirtshauses reduziert werden. Im gesamten Gebäude müssen wegen des schlechten Untergrunds neue Bodenplatten mit bis zu 70cm hohem Unterbau (im Saal als „Frostschutzpolster“) eingebaut werden.
Die neuen Anbauten im Süden werden mit tragenden Bodenplatten unterkellert und als weiße Wanne in WU-Beton ausgeführt. Der neue Anbau im Norden wird nicht unterkellert und mit einer tragenden Bodenplatte gegründet.

3. Tragwerk:
Die Fundamente aus Granitmauerwerk werden partiell mittels Fugenergänzungen und Mauerwerksaustausch ertüchtigt; das darüberliegende Bestandsmauerwerk aus Vollziegeln mit Rissvernadelungen. Die Dachtragwerke von Saal und Wirtshaus werden zimmermannsmäßig restauriert bzw. verstärkt.
Die neuen Anbauten werden aus Stahlbeton (im Untergeschoss WU), Stahlprofilen, Brettsperrholz und Pfostenriegelfassaden aus Stahl errichtet.

4. Außenwände und Fassadenbehandlung:
Die erdberührten Bausubstanz von Saal und Wirtshaus, die mit den Baumaßnahmen nicht ausreichend gegen aufsteigende Feuchte und Taupunktunterschreitung zu schützen sind, werden im Sockelbereich mit Temperierungsschleifen getrocknet. Das Mauerwerk wird offenporiger und dämmt somit besser. Desweiteren wird der Salztransport unterbunden, was die Konsistenz des Mauerwerks erhält und wiederkehrende Putzerneuerungen langfristig vermeidet.
Desweiteren wird der Feuchtigkeitseintrag unterhalb der Geländeoberkante gebäudeumlaufend durch eine verdichtete Ton-Mischung „Dernoton“ unterbunden.
Die Außenputzflächen werden weitestmöglich gehalten und in der Oberputzstruktur an den historischen Putz angeglichen (putzsichtig ohne Farbbeschichtung, flächig Rieselputz, Fassadengliederungen glatt).
Im Rahmen der restauratorischen Voruntersuchungen wurden Putz- und Farbmuster der unterschiedlichen historischen Oberflächen gesichert.
Die nicht haltbaren Putze werden abgenommen und im erdgeschossigen Bereich bis maximal 2,5 m Höhe durch ein Funktionsputzsystem ersetzt. In den Obergeschossen ist ein Kalkputz vorgesehen. Der Anstrich erfolgt auf Silikatbasis.
Die neuzeitlichen Fensteröffnungen links vom Wirtshauseingang werden zurückgebaut und das ursprüngliche Schaufenster als Vitrine für Speisekarten und Veranstaltungsaushänge wiederhergestellt. Die vermutlich zugesetzten Ochsenaugen links und rechts vom Wirthauseingang werden wieder geöffnet.
Die historischen Pilaster und Gesimse werden mittels Schablonen vom Restaurator handwerklich ergänzt.

5. Innenwände und Wandbehandlung:
Die historischen Innenputzflächen werden weitestmöglich gehalten und erneuerte Wandflächen mit Kalksandschweiß an den historischen Putz angeglichen und farblich lt. restauratorischer Befundung neu gefasst.
Die erneuerten Wandflächen mit Feuchtigkeitsschäden entlang der Sockel werden mit einem Funktionsputz ergänzt und in Bereichen mit Wandverkleidungen ohne Oberputz lediglich abgerieben; in sichtbaren Bereichen wird der Übergang zum historischen Bestand wird der Funktionsputz mit einer diffusionsoffenen Glätte im System angeglichen.
Intakte Putzflächen werden vom Restaurator / Kirchenmaler von neuzeitlichen Farbfassungen und Tapeten befreit, ggf. vorhandene Risse und hohlliegende Teilbereiche werden durch Verschraubungen und Hinterspritzen saniert, sowie nach Angleichung der Oberflächen farblich lt. restauratorischer Befundung neu gefasst.
Neuzeitliche Zwischenwände, v.a. im Wirtshaus werden abgebrochen und ein paar wenige neue Türöffnungen erstellt; die Raumstruktur wird grundsätzlich in die ursprüngliche Aufteilung zurückgeführt und im Obergeschoss um ablesbar neue „Bad-Boxen“ in Trockeneinbauweise ergänzt.
Die teilweise nur ca. 15cm starken Bestandstrennwände im Obergeschoss des Wirtshauses erfüllen die heutigen Anforderungen des Schallschutzes leider nicht (Trittschall und Lärmschutz zu den Gasträumen bzw. Wohnungen untereinander) und werden nach Angabe des Bauphysikers um Vorsatzschalen in Trockenbauweise ergänzt.

6. Decken und Deckenbehandlung sowie Bodenbeläge:
Die historischen Innenputzflächen werden großteils gehalten, erneuerte Deckenflächen mit Kalksandschweiß an den historischen Putz angeglichen, farblich lt. restauratorischer Befundung neu gefasst und Fehlstellen im Stuck ergänzt.
Die wenigen noch vorhandenen historischen Bodenbeläge können wegen der mangelhaften Unterkonstruktionen und des schlechten Oberflächenzustands nicht restauriert werden, aber angelehnt an den Bestand in Abstimmung mit dem Landesamt für Denkmalpflege erneuert.
Die Deckensysteme werden rein zimmermannsmäßig mit neuen Fehlböden ertüchtigt und im Wirtshaus um die notwendigen Trennlagen für den Schallschutz (Trittschall und Lärmschutz zu den Gasträumen bzw. der Wohnungen untereinander) in Abstimmung mit dem Bauphysiker ergänzt. Die Decken- und Zerrbalken EG/OG, sowie OG/DG, werden in uneinsehbaren Bereichen ggf. mittels Anlaschungen gelöst, um den notwendigen Rückschnitt der Holzbalken geringstmöglich zu halten und so den Eingriff in den historischen Bestand zu minimieren.

7. Treppen (Konstruktion, Belag, Geländer):
Die historischen Treppen im Saal werden inkl. Handläufen restauriert.
Die Treppenläufe von OG bis DG im Wirtshaus werden ebenfalls restauriert und der nicht mehr vorhandene Treppenlauf EG bis OG an ursprünglicher Stelle rekonstruiert; ggf. wird der Treppenstufenbelag des zweiten Laufs etwas aufgesattelt um höhengleich an den neuen Bodenbelag anzuschließen.

8. Dachkonstruktion, Dachdeckung, Dachentwässerung:
Die Ergänzungen und statischen Ertüchtigungen der Dachstühle erfolgen in handwerklicher Art und Weise mit querschnittsgleichen Überplattungen und Zangenkonstruktionen.
Der Dachstuhl des Saals bleibt kalt und das historische Dachtragwerk um eine Schalung erweitert und wieder mit Falzziegeln gedeckt. Der historische Dachstuhl bleibt erhalten und im Innenraum sichtbar.
Im Wirtshaus wird die erste Ebene des Dachgeschosses ähnlich dem früheren Zustand mit Zimmern wieder mit kleinen Apartments ausgebaut. Die zweite Ebene des Dachgeschosses wird zu Lagerzwecken und mit einem Haustechnikraum für Elektroverteilungen nicht voll ausgebaut.
Die Dächer von Saal und Wirtshaus werden wieder mit Doppelfalzziegeln, naturrot, nicht engobiert, eingedeckt. Zur Belichtung des obergeschossigen Flurs im Wirtshauses werden zwei Dachflächenfenster eingebaut, die mit ziegelfarbenen Blechabdeckungen/-lamellen an die Dachhaut angeglichen werden.
Die Verblechungen und Dachentwässerungen von Saal und Wirtshaus werden nach Bemusterung mit dem Landesamt für Denkmalpflege aus patinierungsfähigem Blech ausgeführt.
Das Dach des südöstlichen Anbaus „Salon Isidor“ wird aus mattem Edelstahlblech mit Doppelstehfalz eingedeckt.
In der Ziegeldachfläche von Saal und Wirtshaus werden die Schneefänge als Gitter, matt ziegelfarben pulverbeschichtet, und der Schneefang auf dem Doppelstehfalzdach des „Salon Isidor“ wird mit aufgeklemmten Schneefangrohren und dazwischenliegenden Eishaltern ausgeführt.
Das Zwiebeltürmchen auf dem Dachreiter des Saals wird mit Kupferblechen restauriert und die vorhandenen Holzlamellen wieder als Fortluftabdeckungen lüftungstechnisch genutzt; hierfür müssen von der historischen Schachtverkleidung mit Boden-Deckelschalung lediglich zwei gegenüberliegende Seitenwänden im oberen Bereich ausgenommen werden. Die Fortluftöffnung über dem Saal wird unter dem Ventilator brandschutztechnisch geschlossen, die Oberfläche nach Bemusterung mit dem Landesamt für Denkmalpflege gefasst.
Die PV-Anlage auf dem Saal wird als ziegelrote „In-Dach-Anlage“ analog zu den Falzziegeln in Reihen an der Dachlattung gesetzt und wurde im Detail mit der Fachstelle des Landesamts für Denkmalpflege bereits abgestimmt.
Die vorhandenen Kamine über Dach bleiben in Material und Form erhalten und werden entsprechend saniert.

9. Sonnenschutz- und Verdunkelungseinrichtungen:
Außenliegend wird im historischen Bestand kein Sonnenschutz o.ä. angebracht, im Saal werden innenliegend -zwischen historischem Fenster und raumseitiger Aufdopplung- Verdunkelungsrollos vorgesehen, der Blendschutz in der Wandverkleidung raumseitig integriert. Im Wirtshaus kann innenliegend mit Vorhängen verdunkelt werden.
Der neue südliche Anbau wird mit einem außenliegenden Sonnenschutz aus Glaslamellen versehen und kann nicht verdunkelt werden.

10. Außen- und Innentüren und Fenster:
Die ehemaligen Saal-Eingangstüren bleiben erhalten und verbleiben als restauriert „Tapetentüren“ in den historischen Wandverkleidungen; die brandschutzrechtlich notwendigen Schutzfunktionen werden in den Türlaibungen von zusätzlichen neuen Türen mit schlanken Stahlrahmen und Verglasungen übernommen.
Die straßenseitige Eingangstüre zum Wirtshaus wird entsprechend dem historischen Vorbild rekonstruiert, bleibt aus der Nähe betrachtet durch scharfe Kanten und abstrahierte Ornamentik jedoch als neues Element erkennbar. Die biergartenseitigen Außentüren zum Wirtshaus werden in Anlehnung an historische Eingangstüren neu interpretiert, Nebeneingangstüren als Tapetentüren erneuert.
Die historischen Außentüren im Saal werden im EG restauriert und als Innentüren mit Brandschutzaufdopplungen weiterverwendet; die Außentüren im UG sind nicht mehr vorhanden und werden in Anlehnung an historische Nebeneingangstüren in Abstimmung mit dem Landesamt für Denkmalpflege neu interpretiert.
Die historischen Innentüren im Saal werden restauriert, wo erforderlich mit Rauch-/Feuerschutztüren aufgedoppelt und mit neuen Türen nach historischem Vorbild ergänzt. Die Innentüren im Wirtshaus werden nach historischem Vorbild erneuert.
Die eine noch erhaltene historische Innentüre zwischen Wirtshaus und Saal wid fachgerecht restauriert und saalseitig mit einer Brandschutztüre aufgedoppelt. Neue Innentüren im Wirtshaus werden dem historischen Vorbild abstrahiert nachempfunden.
Die restlichen vorhandenen, einfach verglasten Fenster des Saals mit Sprossenteilung und die Festverglasungen der darüberliegenden Ochsenaugen werden weitestmöglich erhalten und überarbeitet. Hierbei wird auf die Wiederverwendung historischer Beschläge und den Erhalt historische Verglasungen geachtet. Beschädigte oder fehlende Teile werden in Form, Struktur und Material dem historischen Bestand entsprechend ausgebessert. Die historischen rot- und grauweißen Farbfassung wird wiederhergestellt.
Raumseitig werden die Fenster des Saals mittels Isolierglasfenstern mit schlanken Stahlprofilen bauphysikalisch ertüchtigt und farblich an die Innenwand angeglichen.
Da im Wirtshaus keine historischen Fenster mehr vorhandenen sind, werden diese mit neuen Holzfenstern mit Öffnungsflügel-/Sprossenteilung nach historischem Vorbild versehen (Isolierglasscheiben mit aufgesetzten „Wiener Sprossen“).

11. Schall- und Wärmeschutz:
Der Schallschutz des Wirtshauses zu den darüberliegenden Appartements wird in Trockenbauweise durch Ertüchtigung der Holzbalkendecke und zusätzliche Vorsatzschalen an den Wänden im Obergeschoss geleistet. Der nachbarliche Schallschutz vom Saal wird durch die aufgedoppelten Fenster und Bestandswände erfüllt.
Der Wärmedämmung im Wirtshaus und im Saal wird mit gezielten Maßnahmen in den bauphysikalisch notwendigen Bereichen in Abstimmung mit dem Denkmalschutz umgesetzt und die Bestandsstruktur genutzt bzw. ergänzt - gedämmt wird großteils mit Holzfaserplatten, in feuchtigkeitsberührten Bereichen mit Glasschaumplatten/-schotter und in Laibungen mit Kalziumsilikatplatten.
Der sommerliche Wärmeschutz ist im Bestand bei Saal und Wirtshaus durch den geringen Öffnungsanteil, massive Wände und den ungenutzten Dachraum als Puffer gegeben. Der leichte neue Anbau im Süden mit den großen Glasflächen wird durch eine vorgelagerte Schicht aus Glaslamellen geschützt, die Wärmestrahlung reflektiert und hinterlüftet wird.

12. Immissionsschutz:
Der Betrieb von Saal und Wirtshaus mit Biergarten verursacht zusätzlichen Lärm, vor dem die Anwohner geschützt werden müssen.
Die Immissionswerte wurden im Rahmen einer schalltechnischen Untersuchung überprüft und die Grenzwerte durch Schutzmaßnahmen v.a. durch die Überdachung der Sitzflächen im Biergarten eingehalten.
Die Überdachungen sind nur leicht geneigt und werden mit Gründächern ausgeführt. Die Tragkonstruktion aus Stahl wird mit einem dunkelgrau bis schwarzen Pulverbeschichtung versehen, die an die Außenbeleuchtung (Poller- und Wandleuchten) farblich angeglichen wird.

13. Brandschutz:
Der Gebäudekomplex konnte unterteilt in Saal (mit Anbauten) der Gebäudeklasse 3 und Wirtshaus der Gebäudeklasse 4 zugeordnet werden statt insgesamt der Gebäudeklasse 5. Die daraus resultierend niedrigeren Brandschutzanforderungen vereinfachen den Umgang mit dem historischen Bestand und machen weniger Eingriffe in die Substanz notwendig.

14. Gebäude-Energie-Gesetz:
Die Anforderungen lt. GEG werden bei Saal und Wirtshaus grundsätzlich eingehalten – mit Ausnahme der Außenwände, die aus denkmalschutzrechtlichen Gründen nicht gedämmt werden können. Die neuen Anbauten sind entsprechend des GEG ausgelegt, das Heizhaus am Bauhof hält als reiner Technikraum lediglich den Mindestwärmeschutz nach DIN 4108-2 ein.

15. Barrierefreiheit:
Die barrierefreie Erschließung des Saals ist aus topographischen Gründen nicht über den Haupteingang im südlichen Anbau, sondern lediglich „barriere-arm“ über eine Rampe mit ca. 11 % Gefälle möglich. Die barrierefreie Erschließung erfolgt über den Nebeneingang bzw. Notausgang an der Nordseite des Saals neben dem Eingang zum Wirtshaus.
Der Zugang zum Wirtshaus wird an Nord- und Südseite, sowie zum Biergarten, barrierefrei mit Rampen ohne Eingriff in den Bestand umgesetzt.

Zur Verfügung gestellte Anlagen
Lagerflächen auf der Baustelle werden in Absprache mit der Bauleitung im Rahmen des
Baustelleneinrichtungsplanes festgelegt. Räume innerhalb des Gebäudes werden als Lager-,
Arbeits- und Aufenthaltsräume grundsätzlich nicht zur Verfugung gestellt und dürfen als solche
auch nicht hergerichtet werden.

Die Lagerung von Baumaterial ist mit der Bauleitung abzustimmen.

*Hinweis: Ergänzung der Angebotsanforderung*
Vorbemerkungen

1. Baufristenplan
  Der Auftragnehmer hat einen Baufristenplan als Balkendiagramm über seine vertraglichen
  Leistungen zu erstellen, anhand dessen die Einhaltung der Vertragsfristen nachgewiesen und
  überwacht werden kann. Die Festlegungen des Auftraggebers, z.B. zur baufachlichen oder
  terminlichen Koordinierung mit den übrigen Leistungsbereichen, sind zu berücksichtigen. Bei
  Änderungen der Vertragsfristen oder bei erheblichen Abweichungen von sonstigen
  Festlegungen ist der Plan unverzüglich zu bearbeiten. Der Plan ist dem Auftraggeber
  innerhalb von 12 Werktagen nach Auftragserteilung, bei Überarbeitungen unverzüglich jeweils
  in 3 Fertigungen zu übergeben.

2. Einrichtung von Unterkünften
  Unterkünfte wie Schlafräume und Aufenthaltsräume für die Freizeit dürfen in der
  Liegenschaft, in der sich die Baustelle befindet, nicht eingerichtet werden.

3. Bauleiter
  Auf der Baustelle muß ständig eine fachlich qualifizierte Aufsichtsperson des Auftragnehmers
  anwesend sein.

4. Baustellenbesprechungen
  Der Auftragnehmer hat zu den Baustellenbesprechungen, die der Auftraggeber regelmäßig
  durchführt, einen bevollmächtigten Vertreter zu entsenden. Die Besprechungen finden jeweils
  wöchentlich statt. Ein Vergütung für die Teilnahme an den Baubesprechungen erfolgt nicht.

5. Bautagesberichte
  Die Bautagesberichte sind in 3-facher Ausfertigung (DIN A4) unaufgefordert täglich
  einzureichen und fortlaufend zu nummerieren

6. Anordnung von Stundenlohnarbeiten
  Mit der Ausführung der im Leistungsverzeichnis vorgesehenen Stundenlohnarbeiten ist erst
  nach schriftlicher Anordnung des Auftraggebers zu beginnen. Der Umfang der im Einzelfall zu
  erbringenden Leistungen wird bei der Anordnung festgelegt. Die Stundenlohnzettel sind
  werktäglich einzureichen.

*Hinweis: Sonstiges*
Sonstiges

Eine intensive Koordination und Abstimmung auch zwischen den einzelnen Auftragnehmern ist erforderlich. Ein kontinuierliches Arbeiten ist ggf. nicht möglich.

Deutschsprechende Ansprechpartner mit Entscheidungsbefugnis haben sich während der
Baumaßnahme ständig auf der Baustelle zu befinden:
- mindestens ein Polier oder Vorarbeiter
- ein Wechsel des zuständigen Bauleiters vor Ort ist auszuschließen.

Baulärm
Auf der Baustelle dürfen nur schallgedämmte Baumaschinen eingesetzt werden.

Abrechnung
Die Erstellung der Abrechnungspläne erfolgt zu jeder Zwischenrechnung einschließlich der Mengenberechnungsblätter. Jede Position ist auf eigenen Aufmaßblättern zu erfassen. Zwischenrechnungen und Schlussrechnung sind kumulierend zu erstellen.

#### 12.1 Bauteil Saal

*Hinweis: Vorbemerkung Baustelleneinrichtung*
Vorbemerkung Baustelleneinrichtung

Einrichten, vorhalten und räumen der Baustelle einschl. Geräten udgl. ist gemäß VOB/C - DIN 18299
eine Nebenleistung und ist entsprechend in die Positionen einzukalkulieren

Verbrauchskosten für Strom und Wasser werden vom Bauherrn übernommen.

*Hinweis: Baumaterial*
Überschüssiges Baumaterial (Estrichsand etc.) ist vollständig von der Baustelle zu entfernen. Evtl. entstehende Mehrkosten sind in die Einheitspreise einzukalkulieren.

**12.1.1 Meterisse**
Erstellen und Markieren von Meterrissen

- in allen Räumen
Menge: 1,000 psch

**12.1.2 Reinigen der Oberfläche**
Entstauben des Unterbodens in allen Geschossen mit einem Industriestaubsauger

Anfallendes Material ist zu entsorgen
Menge: 490,000 m²

**12.1.3 Voranstrich + Abdichtung nach DIN 18195 Teil 4**
Voranstrich + Feuchtigkeitsisolierung

- vollflächiger kaltverarbeitbarer Bitumenvoranstrich
  auf STB-Bodenplatte streichen oder spritzen und
  durchtrocknen lassen
- Feuchtigkeitsisolierung aus Bitumendichtungsbahn
  nach DIN 18195, Teil 4.
- Trägereinlage: Aluminium-Polyester-Kombination +
  Glasvlies 60 g/m2
- vollflächig verschweißt
- 10 % an den Stößen überlappt und heiß
  verschweißt
- wannenartig bis OK Estrich hochgezogen.
- Dicke: 4 mm
- Leistung ist vorab zu erbringen
  (HLS + ELT-Installation erfolgt auf der
  Schweißbahn)
- gesonderte Anreisen udgl. sind in die Position
  einzukalkulieren und werden nicht gesondert
  vergütet)
Menge: 400,000 m²

**12.1.4 Zulage Wandanschluss - Voranstrich + Abdichtung**
Zulage Wandanschluss

- Hochführen des vorgenannten Voranstriches und der
  Abdichtung an Betonwänden
- Fußbodenaufbau: bis 15 cm
Menge: 150,000 m

**12.1.5 Ausgleichsestrich 80 mm - Blähglasgranulat**
Ausgleichsestrich
Blähglasgranulat und mineralischer Binder als mineralisch gebundene Ausgleichsschüttung liefern und gemäß den Herstellervorschriften auf vorbereiteter Massivdecke einbauen. Die Rezeptur des Herstellers für gebundene Ausgleichsschüttungen ist einzuhalten.
nichtbrennbar, Klasse A1
Einbaudicke: '8' cm
Körnung: 4/8 mm
Schüttgewicht: ca. 190 kg/m³
Rohrleitungen, Kabel und weitere Unebenheiten müssen mindestens in der Stärke des Rohrdurchmessers überbaut werden.

Wärmeleitfähigkeit gebunden: 0,07-0,09 w/m.k
Bemessungswert der Wärmeleitfähigkeit: 0,065 w/m.k (lose Schüttung)
Verkehrslast: 700 kN/m2
Druckfestigkeit nach 24 h: 0,7 N/mm2
Belegereif CM12% nach ca. 4 -5 Tagen
Menge: 75,000 m2

**12.1.6 Ausgleichsestrich 65 mm - Blähglasgranulat**
Ausgleichsestrich
Blähglasgranulat und mineralischer Binder als mineralisch gebundene Ausgleichsschüttung liefern und gemäß den Herstellervorschriften auf vorbereiteter Massivdecke einbauen. Die Rezeptur des Herstellers für gebundene Ausgleichsschüttungen ist einzuhalten.
nichtbrennbar, Klasse A1
Einbaudicke: '3 - 9,5' cm, über Gewölbe, mittelere Dicke 6,5 cm
Körnung: 4/8 mm
Schüttgewicht: ca. 190 kg/m³
Rohrleitungen, Kabel und weitere Unebenheiten müssen mindestens in der Stärke des Rohrdurchmessers überbaut werden.

Wärmeleitfähigkeit gebunden: 0,07-0,09 w/m.k
Bemessungswert der Wärmeleitfähigkeit: 0,065 w/m.k (lose Schüttung)
Verkehrslast: 700 kN/m2
Druckfestigkeit nach 24 h: 0,7 N/mm2
Belegereif CM12% nach ca. 4 -5 Tagen
Menge: 85,000 m2

**12.1.7 Ausgleichsestrich 170 mm - Blähglasgranulat**
Ausgleichsestrich
Blähglasgranulat und mineralischer Binder als mineralisch gebundene Ausgleichsschüttung liefern und gemäß den Herstellervorschriften auf vorbereiteter Massivdecke einbauen. Die Rezeptur des Herstellers für gebundene Ausgleichsschüttungen ist einzuhalten.
nichtbrennbar, Klasse A1
Einbaudicke: '17' cm
Körnung: 4/8 mm
Schüttgewicht: ca. 190 kg/m³
Rohrleitungen, Kabel und weitere Unebenheiten müssen mindestens in der Stärke des Rohrdurchmessers überbaut werden.

Wärmeleitfähigkeit gebunden: 0,07-0,09 w/m.k
Bemessungswert der Wärmeleitfähigkeit: 0,065 w/m.k (lose Schüttung)
Verkehrslast: 700 kN/m2
Druckfestigkeit nach 24 h: 0,7 N/mm2
Belegereif CM12% nach ca. 4 -5 Tagen
Menge: 330,000 m2

**12.1.8 Mehrstärke Ausgleich**
Zulage für 5 mm Mehrstärken

- Zulage zu vorgenanntem Ausgleichsestrich
  für 5 mm Estrich-Mehrdicke
- diese Position wird auch bei Minderstärken als
  Abzug verwendet
Menge: 50,000 m2

**12.1.9 Schrenzlage**
Abdeckung aus Natronkraftpapier, beidseitig mit Polyethylen beschichtet, nach DIN 18560-2 zur Abdeckung von Dämmschichten unter Estrichen.
Dicke 0,1 mm, Stöße verschweißt,
auf vorganntem Ausgleichsestrich
als Unterlage für nachfolgende TSD
diffusionsoffen sd-Wert ca. 9 m
Menge: 490,000 m2

**12.1.10 Trittschalldämmschicht Mineralwolle MW 5kN/m2 20-2mm 20MN/m3 0,035W/(mK) DES**
STLB-Bau 2025-10 025
Trittschalldämmschicht aus Mineralwolle MW DIN EN 13162, lotrechte Nutzlasten (Einzellasten bis 4 kN, Flächenlasten bis 5 kN/m2), Lieferdicke 20 mm, Stufe Zusammendrückbarkeit kleiner gleich 2 mm (CP 2) DIN 4108-10, dynamische Steifigkeit kleiner gleich 20 MN/m3, Bemessungswert der Wärmeleitfähigkeit max. 0,035 W/(mK), Nennwert der Wärmeleitfähigkeit max. 0,034 W/(mK), Baustoffklasse DIN 4102-1 A1 (nichtbrennbar), geringe Zusammendrückbarkeit - sg, Anwendungsgebiet DIN 4108-10 DES, auf Wärmedämmschicht, als Unterlage für Heizestrich.
Menge: 85,000 m2

**12.1.11 Trittschalldämmschicht Mineralwolle MW 5kN/m2 40-3mm 20MN/m3 0,035W/(mK) DES**
STLB-Bau 2025-10 025
Trittschalldämmschicht aus Mineralwolle MW DIN EN 13162, lotrechte Nutzlasten (Einzellasten bis 4 kN, Flächenlasten bis 5 kN/m2), Lieferdicke 40 mm, Stufe Zusammendrückbarkeit kleiner gleich 3 mm (CP 3) DIN 4108-10, dynamische Steifigkeit kleiner gleich 20 MN/m3, Bemessungswert der Wärmeleitfähigkeit max. 0,035 W/(mK), Nennwert der Wärmeleitfähigkeit max. 0,034 W/(mK), Baustoffklasse DIN 4102-1 A1 (nichtbrennbar), geringe Zusammendrückbarkeit - sg, Anwendungsgebiet DIN 4108-10 DES, auf Wärmedämmschicht, als Unterlage für Heizestrich.
Menge: 400,000 m2

**12.1.12 Randdämmstreifen Mineralwolle D 10mm H 150mm**
STLB-Bau 2025-10 025
Randdämmstreifen aus Mineralwolle, Dicke 10 mm, Höhe 150 mm, für Estrich auf Dämmschicht, Ausführung in allen Geschossen.
Menge: 190,000 m

**12.1.13 Abdeck. PE-Folie D 0,2mm**
STLB-Bau 2025-10 025
Abdeckung aus PE-Folie, Dicke 0,2 mm, Stöße verkleben oder verschweißen, auf Dämmschichten, als Unterlage für Zementestrich.
Menge: 490,000 m2

**12.1.14 Zement-Heizestrich Estrich auf Dämmschicht 2kN/m2 C35 F5 Bauart A D 75mm**
STLB-Bau 2025-10 025
Heizestrich als Zementestrich CT, als Estrich auf Dämmschicht DIN 18560-2, unbewehrt, lotrechte Nutzlast bis 2 kN/m2, Druckfestigkeitsklasse C35 DIN EN 13813, Biegezugfestigkeitsklasse F5 DIN EN 13813, Bauart A, Heizrohrdurchmesser 20 mm, Estrichnenndicke 75 mm, Oberfläche von Hand glätten.
Menge: 80,000 m2

**12.1.15 Zulage für Estrichbeschleuniger S 75 - Belegereif nach 7 -14 Tagen**
Estrichbeschleuniger

- Zulage zu den Estrichpositionen für
  Estrichbeschleuniger bei schwimmenden Zement-
  bzw. Heizestrich
- für Estrichnenndicke 75 mm
- Eigenschaften: beschleunigend,
  festigkeitssteigernder Zusatz für formstabile,
  hochwertige und schwindfreie Zementestrich
- Belegreife nach 7 - 14 Tagen
Menge: 80,000 m²

**12.1.16 Zement-Heizestrich Estrich auf Dämmschicht 5kN/m2 C35 F5 Bauart A D 85mm**
STLB-Bau 2025-10 025
Heizestrich als Zementestrich CT, als Estrich auf Dämmschicht DIN 18560-2, lotrechte Nutzlasten (Einzellasten bis 4 kN, Flächenlasten bis 5 kN/m2), Druckfestigkeitsklasse C35 DIN EN 13813, Biegezugfestigkeitsklasse F5 DIN EN 13813, Bauart A, Heizrohrdurchmesser 20 mm, Estrichnenndicke 85 mm, Oberfläche von Hand glätten.
Menge: 410,000 m2

**12.1.17 Zulage für Estrichbeschleuniger S 85 - Belegereif nach 7 -14 Tagen**
Estrichbeschleuniger

- Zulage zu den Estrichpositionen für
  Estrichbeschleuniger bei schwimmenden Zement-
  bzw. Heizestrich
- für Estrichnenndicke 85 mm
- Eigenschaften: beschleunigend,
  festigkeitssteigernder Zusatz für formstabile,
  hochwertige und schwindfreie Zementestrich
- Belegreife nach 7 - 14 Tagen
Menge: 410,000 m²

**12.1.18 Mehrdicke D 5mm Zementestrich**
STLB-Bau 2025-10 025
Mehrdicke des Estrichs, je 5 mm Dicke, Zementestrich.
Menge: 50,000 m2

**12.1.19 Mehrdicke Estrichbeschleuniger**
Zulage für 5 mm Minderdicke

- Zulage zu vorgenanntem Estrichbeschleuniger
  für 5 mm Estrich-Mehrdicke
- diese Position wird auch bei Minderstärken als
  Abzug verwendet
Menge: 50,000 m²

**12.1.20 Zulage Bodenablauf**
Zulage Bodenablauf

- Zulage zu vorgenannten Fußbodenaufbauten
- Herstellen Aussparung für bauseitigen Einbau
  des Bodenablaufes
- Größe der Aussparrung ca. 25 * 25 cm
- Estrichkanten unter ca. 60° abgeschrägt
Menge: 2,000 St

**12.1.21 Herstellen Bewegungsfuge B 10mm T 40mm**
STLB-Bau 2025-10 025
Herstellen der Bewegungsfuge, DIN EN 13318, in Heizestrich, durch Einlegen von Fugeneinlage, Fugenbreite 10 mm, Fugentiefe 40 mm, einschl. Estrichfugendübel, zur Verhinderung eines Höhenversatzes.
Menge: 40,000 m

**12.1.22 Herstellen Scheinfuge**
STLB-Bau 2025-10 025
Herstellen der Scheinfugen, DIN EN 13318, in Estrich, durch Einschneiden in den frischen Estrichmörtel, Ausführung in allen Geschossen.
Menge: 85,000 m

#### 12.2 Bauteil Wirtshaus

*Hinweis: Vorbemerkung Baustelleneinrichtung*
Vorbemerkung Baustelleneinrichtung

Einrichten, vorhalten und räumen der Baustelle einschl. Geräten udgl. ist gemäß VOB/C - DIN 18299
eine Nebenleistung und ist entsprechend in die Positionen einzukalkulieren

Verbrauchskosten für Strom und Wasser werden vom Bauherrn übernommen.

*Hinweis: Baumaterial*
Überschüssiges Baumaterial (Estrichsand etc.) ist vollständig von der Baustelle zu entfernen. Evtl. entstehende Mehrkosten sind in die Einheitspreise einzukalkulieren.

**12.2.1 Meterisse**
Erstellen und Markieren von Meterrissen

- in allen Räumen
Menge: 1,000 psch

**12.2.2 Fräsen und Reinigen des Untergrundes**
Fräsen und Reinigen des Untergrundes aus Beton

- für Verbundestrich
- Anfallenden Schutt entfernen und mit Industriesauger
  staubfrei reinigen.
Menge: 40,000 m²

**12.2.3 Haftbrücke Verbundestrich**
Abdichtung durch 2K-Epoxidharz gegen Bodenfeuchtigkeit (Wassereinwirkungsklasse W1.1-E und W1.2-E gem. 18533-1) als abdichtende Haftbrücke für Verbundestrich.
Aufbringen einer Haftbrücke auf die Stahlbetonbodenplatte, als 2K-Epoxidharz niedriger Viskosität, Auftragsmenge: ca. 350 g/m² Epoxidharz.

Aufbringen einer Flüssigabdichtung aus 2K-Epoxidharz
Auftragsmenge erster Auftrag ca. 600 g/m²,
zweiter Auftrag ca. 200 g/m²,
mit Quarzsandabstreuung (1-2 mm, ca. 1,5 kg/m²).
Menge: 40,000 m²

**12.2.4 Verbundestrich**
Zementestrich DIN 18560-1 CT, als Verbundestrich, unbewehrt, Druckfestigkeitsklasse C25 DIN EN 13813, Biegezugfestigkeitsklasse F5 DIN EN 13813, Estrichnenndicke 65 mm, für Flächen in Innenräumen, als Nutzestrich, Verschleißwiderstandsklasse A12 DIN EN 13813, Oberfläche maschinell glätten.
Menge: 40,000 m2

**12.2.5 Zulage für Estrichbeschleuniger S 65 - 5 bis 7 Tage**
Estrichbeschleuniger

- Zulage zu den Estrichpositionen für
  Estrichbeschleuniger
- für Estrichnenndicke 65 mm
- Eigenschaften: beschlenigend,
  festigkeitssteigernder Zusatz für formstabile,
  hochwertige und schwindfreie Zementestrich
- Belegreife nach 5-7 Tagen
- aus Kunstharz-Komonenten und Wirkstoffen
Menge: 40,000 m²

**12.2.6 Reinigen der Oberfläche**
Entstauben des Unterbodens in allen Geschossen mit einem Industriestaubsauger

Anfallendes Material ist zu entsorgen
Menge: 290,000 m²

**12.2.7 Voranstrich + Abdichtung nach DIN 18195 Teil 4**
Voranstrich + Feuchtigkeitsisolierung

- vollflächiger kaltverarbeitbarer Bitumenvoranstrich
  auf STB-Bodenplatte streichen oder spritzen und
  durchtrocknen lassen
- Feuchtigkeitsisolierung aus Bitumendichtungsbahn
  nach DIN 18195, Teil 4.
- Trägereinlage: Aluminium-Polyester-Kombination +
  Glasvlies 60 g/m2
- vollflächig verschweißt
- 10 % an den Stößen überlappt und heiß
  verschweißt
- wannenartig bis OK Estrich hochgezogen.
- Dicke: 4 mm
- Leistung ist vorab zu erbringen
  (HLS + ELT-Installation erfolgt auf der
  Schweißbahn)
- gesonderte Anreisen udgl. sind in die Position
  einzukalkulieren und werden nicht gesondert
  vergütet)
Menge: 290,000 m²

**12.2.8 Zulage Wandanschluss - Voranstrich + Abdichtung**
Zulage Wandanschluss

- Hochführen des vorgenannten Voranstriches und der
  Abdichtung an Betonwänden
- Fußbodenaufbau: bis 15 cm
Menge: 282,000 m

**12.2.9 Ausgleichsestrich 110 mm**
Ausgleichsestrich
- aus Styropor-Leichtbeton
- d = 110 mm
- Schüttdichte des EPS Trockenmörtels: 60 kg /m3
- Frischmörtelrohdichte: 100 kg/m3
- Wärmeleitfähigkeit trocken: 0,0381 w/m.k
- Bemessungswert der Wärmeleitfähigkeit:
  0,040 w/m.k
- für Verkehslasten bis zu 10 kN/m2
- Druckspannung bei 10% Stauchung: mind. 50 kPa
- Brandverhalten nach Euroklasse: E
- Wasserdampfdiffusions-Widerstandszahl: u = 4,5
Menge: 144,000 m2

**12.2.10 Ausgleichsestrich 115 mm**
Ausgleichsestrich
- aus Styropor-Leichtbeton
- d = 115 mm
- Schüttdichte des EPS Trockenmörtels: 60 kg /m3
- Frischmörtelrohdichte: 100 kg/m3
- Wärmeleitfähigkeit trocken: 0,0381 w/m.k
- Bemessungswert der Wärmeleitfähigkeit:
  0,040 w/m.k
- für Verkehslasten bis zu 10 kN/m2
- Druckspannung bei 10% Stauchung: mind. 50 kPa
- Brandverhalten nach Euroklasse: E
- Wasserdampfdiffusions-Widerstandszahl: u = 4,5
Menge: 90,000 m2

**12.2.11 Ausgleichsestrich 130 mm**
Ausgleichsestrich
- aus Styropor-Leichtbeton
- d = 130 mm
- Schüttdichte des EPS Trockenmörtels: 60 kg /m3
- Frischmörtelrohdichte: 100 kg/m3
- Wärmeleitfähigkeit trocken: 0,0381 w/m.k
- Bemessungswert der Wärmeleitfähigkeit:
  0,040 w/m.k
- für Verkehslasten bis zu 10 kN/m2
- Druckspannung bei 10% Stauchung: mind. 50 kPa
- Brandverhalten nach Euroklasse: E
- Wasserdampfdiffusions-Widerstandszahl: u = 4,5
Menge: 54,000 m2

**12.2.12 Mehrstärke Ausgleich**
Zulage für 5 mm Mehrstärken

- Zulage zu vorgenanntem Ausgleichsestrich
  für 5 mm Estrich-Mehrdicke
- diese Position wird auch bei Minderstärken als
  Abzug verwendet
Menge: 15,000 m2

**12.2.13 Schrenzlage**
Abdeckung aus Natronkraftpapier, beidseitig mit Polyethylen beschichtet, nach DIN 18560-2 zur Abdeckung von Dämmschichten unter Estrichen.
Dicke 0,1 mm, Stöße verschweißt,
auf vorganntem Ausgleichsestrich
als Unterlage für nachfolgende TSD
diffusionsoffen sd-Wert ca. 9 m
Menge: 290,000 m2

**12.2.14 Trittschalldämmschicht Mineralwolle MW 5kN/m2 40-3mm 20MN/m3 0,035W/(mK) DES**
STLB-Bau 2025-10 025
Trittschalldämmschicht aus Mineralwolle MW DIN EN 13162, lotrechte Nutzlasten (Einzellasten bis 4 kN, Flächenlasten bis 5 kN/m2), Lieferdicke 40 mm, Stufe Zusammendrückbarkeit kleiner gleich 3 mm (CP 3) DIN 4108-10, dynamische Steifigkeit kleiner gleich 20 MN/m3, Bemessungswert der Wärmeleitfähigkeit max. 0,035 W/(mK), Nennwert der Wärmeleitfähigkeit max. 0,034 W/(mK), Baustoffklasse DIN 4102-1 A1 (nichtbrennbar), geringe Zusammendrückbarkeit - sg, Anwendungsgebiet DIN 4108-10 DES, auf Wärmedämmschicht, als Unterlage für Heizestrich.
Menge: 290,000 m2

**12.2.15 Randdämmstreifen Mineralwolle D 10mm H 150mm**
STLB-Bau 2025-10 025
Randdämmstreifen aus Mineralwolle, Dicke 10 mm, Höhe 150 mm, für Estrich auf Dämmschicht, Ausführung in allen Geschossen.
Menge: 282,000 m

**12.2.16 Abdeck. PE-Folie D 0,2mm**
STLB-Bau 2025-10 025
Abdeckung aus PE-Folie, Dicke 0,2 mm, Stöße verkleben oder verschweißen, auf Dämmschichten, als Unterlage für Zementestrich.
Menge: 290,000 m2

**12.2.17 Zement-Heizestrich Estrich auf Dämmschicht 3kN/m2 C35 F5 Bauart A D 75mm**
STLB-Bau 2025-10 025
Heizestrich als Zementestrich CT, als Estrich auf Dämmschicht DIN 18560-2, unbewehrt, lotrechte Nutzlasten (Einzellasten bis 2 kN, Flächenlasten bis 3 kN/m2), Druckfestigkeitsklasse C35 DIN EN 13813, Biegezugfestigkeitsklasse F5 DIN EN 13813, Bauart A, Heizrohrdurchmesser 20 mm, Estrichnenndicke 75 mm, Oberfläche von Hand glätten.
Menge: 60,000 m2

**12.2.18 Zulage für Estrichbeschleuniger S 75 - Belegereif nach 7 -14 Tagen**
Estrichbeschleuniger

- Zulage zu den Estrichpositionen für
  Estrichbeschleuniger bei schwimmenden Zement-
  bzw. Heizestrich
- für Estrichnenndicke 75 mm
- Eigenschaften: beschleunigend,
  festigkeitssteigernder Zusatz für formstabile,
  hochwertige und schwindfreie Zementestrich
- Belegreife nach 7 - 14 Tagen
Menge: 60,000 m²

**12.2.19 Zement-Heizestrich Estrich auf Dämmschicht 5kN/m2 C35 F5 Bauart A D 85mm**
STLB-Bau 2025-10 025
Heizestrich als Zementestrich CT, als Estrich auf Dämmschicht DIN 18560-2, lotrechte Nutzlasten (Einzellasten bis 4 kN, Flächenlasten bis 5 kN/m2), Druckfestigkeitsklasse C35 DIN EN 13813, Biegezugfestigkeitsklasse F5 DIN EN 13813, Bauart A, Heizrohrdurchmesser 20 mm, Estrichnenndicke 85 mm, Oberfläche von Hand glätten.
Menge: 230,000 m2

**12.2.20 Zulage für Estrichbeschleuniger S 85 - Belegereif nach 7 -14 Tagen**
Estrichbeschleuniger

- Zulage zu den Estrichpositionen für
  Estrichbeschleuniger bei schwimmenden Zement-
  bzw. Heizestrich
- für Estrichnenndicke 85 mm
- Eigenschaften: beschleunigend,
  festigkeitssteigernder Zusatz für formstabile,
  hochwertige und schwindfreie Zementestrich
- Belegreife nach 7 - 14 Tagen
Menge: 230,000 m²

**12.2.21 Mehrdicke D 5mm Zementestrich**
STLB-Bau 2025-10 025
Mehrdicke des Estrichs, je 5 mm Dicke, Zementestrich.
Menge: 50,000 m2

**12.2.22 Mehrdicke Estrichbeschleuniger**
Zulage für 5 mm Minderdicke

- Zulage zu vorgenanntem Estrichbeschleuniger
  für 5 mm Estrich-Mehrdicke
- diese Position wird auch bei Minderstärken als
  Abzug verwendet
Menge: 50,000 m²

**12.2.23 Zulage Bodenablauf**
Zulage Bodenablauf

- Zulage zu vorgenannten Fußbodenaufbauten
- Herstellen Aussparung für bauseitigen Einbau
  des Bodenablaufes
- Größe der Aussparrung ca. 25 * 25 cm
- Estrichkanten unter ca. 60° abgeschrägt
Menge: 2,000 St

**12.2.24 Herstellen Bewegungsfuge B 10mm T 40mm**
STLB-Bau 2025-10 025
Herstellen der Bewegungsfuge, DIN EN 13318, in Heizestrich, durch Einlegen von Fugeneinlage, Fugenbreite 10 mm, Fugentiefe 40 mm, einschl. Estrichfugendübel, zur Verhinderung eines Höhenversatzes.
Menge: 15,000 m

**12.2.25 Herstellen Scheinfuge**
STLB-Bau 2025-10 025
Herstellen der Scheinfugen, DIN EN 13318, in Estrich, durch Einschneiden in den frischen Estrichmörtel, Ausführung in allen Geschossen.
Menge: 20,000 m

#### 12.3 Bauteil Anbau Süd

*Hinweis: Vorbemerkung Baustelleneinrichtung*
Vorbemerkung Baustelleneinrichtung

Einrichten, vorhalten und räumen der Baustelle einschl. Geräten udgl. ist gemäß VOB/C - DIN 18299
eine Nebenleistung und ist entsprechend in die Positionen einzukalkulieren

Verbrauchskosten für Strom und Wasser werden vom Bauherrn übernommen.

*Hinweis: Baumaterial*
Überschüssiges Baumaterial (Estrichsand etc.) ist vollständig von der Baustelle zu entfernen. Evtl. entstehende Mehrkosten sind in die Einheitspreise einzukalkulieren.

**12.3.1 Meterisse**
Erstellen und Markieren von Meterrissen

- in allen Räumen
Menge: 1,000 psch

**12.3.2 Reinigen der Oberfläche**
Entstauben des Unterbodens in allen Geschossen mit einem Industriestaubsauger

Anfallendes Material ist zu entsorgen
Menge: 450,000 m²

**12.3.3 Voranstrich + Abdichtung nach DIN 18195 Teil 4**
Voranstrich + Feuchtigkeitsisolierung

- vollflächiger kaltverarbeitbarer Bitumenvoranstrich
  auf STB-Bodenplatte streichen oder spritzen und
  durchtrocknen lassen
- Feuchtigkeitsisolierung aus Bitumendichtungsbahn
  nach DIN 18195, Teil 4.
- Trägereinlage: Aluminium-Polyester-Kombination +
  Glasvlies 60 g/m2
- vollflächig verschweißt
- 10 % an den Stößen überlappt und heiß
  verschweißt
- wannenartig bis OK Estrich hochgezogen.
- Dicke: 4 mm
- Leistung ist vorab zu erbringen
  (HLS + ELT-Installation erfolgt auf der
  Schweißbahn)
- gesonderte Anreisen udgl. sind in die Position
  einzukalkulieren und werden nicht gesondert
  vergütet)
Menge: 450,000 m²

**12.3.4 Zulage Wandanschluss - Voranstrich + Abdichtung**
Zulage Wandanschluss

- Hochführen des vorgenannten Voranstriches und der
  Abdichtung an Betonwänden
- Fußbodenaufbau: bis 15 cm
Menge: 231,000 m

**12.3.5 Ausgleichsestrich 80 mm - Blähglasgranulat**
Ausgleichsestrich
Blähglasgranulat und mineralischer Binder als mineralisch gebundene Ausgleichsschüttung liefern und gemäß den Herstellervorschriften auf vorbereiteter Massivdecke einbauen. Die Rezeptur des Herstellers für gebundene Ausgleichsschüttungen ist einzuhalten.
nichtbrennbar, Klasse A1
Einbaudicke: '8' cm
Körnung: 4/8 mm
Schüttgewicht: ca. 190 kg/m³
Rohrleitungen, Kabel und weitere Unebenheiten müssen mindestens in der Stärke des Rohrdurchmessers überbaut werden.

Wärmeleitfähigkeit gebunden: 0,07-0,09 w/m.k
Bemessungswert der Wärmeleitfähigkeit: 0,065 w/m.k (lose Schüttung)
Verkehrslast: 700 kN/m2
Druckfestigkeit nach 24 h: 0,7 N/mm2
Belegereif CM12% nach ca. 4 -5 Tagen
Menge: 80,000 m2

**12.3.6 Ausgleichsestrich 90 mm - Blähglasgranulat**
Ausgleichsestrich
Blähglasgranulat und mineralischer Binder als mineralisch gebundene Ausgleichsschüttung liefern und gemäß den Herstellervorschriften auf vorbereiteter Massivdecke einbauen. Die Rezeptur des Herstellers für gebundene Ausgleichsschüttungen ist einzuhalten.
nichtbrennbar, Klasse A1
Einbaudicke: '9' cm
Körnung: 4/8 mm
Schüttgewicht: ca. 190 kg/m³
Rohrleitungen, Kabel und weitere Unebenheiten müssen mindestens in der Stärke des Rohrdurchmessers überbaut werden.

Wärmeleitfähigkeit gebunden: 0,07-0,09 w/m.k
Bemessungswert der Wärmeleitfähigkeit: 0,065 w/m.k (lose Schüttung)
Verkehrslast: 700 kN/m2
Druckfestigkeit nach 24 h: 0,7 N/mm2
Belegereif CM12% nach ca. 4 -5 Tagen
Menge: 60,000 m2

**12.3.7 Ausgleichsestrich 100 mm - Blähglasgranulat**
Ausgleichsestrich
Blähglasgranulat und mineralischer Binder als mineralisch gebundene Ausgleichsschüttung liefern und gemäß den Herstellervorschriften auf vorbereiteter Massivdecke einbauen. Die Rezeptur des Herstellers für gebundene Ausgleichsschüttungen ist einzuhalten.
nichtbrennbar, Klasse A1
Einbaudicke: '10' cm
Körnung: 4/8 mm
Schüttgewicht: ca. 190 kg/m³
Rohrleitungen, Kabel und weitere Unebenheiten müssen mindestens in der Stärke des Rohrdurchmessers überbaut werden.

Wärmeleitfähigkeit gebunden: 0,07-0,09 w/m.k
Bemessungswert der Wärmeleitfähigkeit: 0,065 w/m.k (lose Schüttung)
Verkehrslast: 700 kN/m2
Druckfestigkeit nach 24 h: 0,7 N/mm2
Belegereif CM12% nach ca. 4 -5 Tagen
Menge: 60,000 m2

**12.3.8 Ausgleichsestrich 120 mm - Blähglasgranulat**
Ausgleichsestrich
Blähglasgranulat und mineralischer Binder als mineralisch gebundene Ausgleichsschüttung liefern und gemäß den Herstellervorschriften auf vorbereiteter Massivdecke einbauen. Die Rezeptur des Herstellers für gebundene Ausgleichsschüttungen ist einzuhalten.
nichtbrennbar, Klasse A1
Einbaudicke: '12' cm
Körnung: 4/8 mm
Schüttgewicht: ca. 190 kg/m³
Rohrleitungen, Kabel und weitere Unebenheiten müssen mindestens in der Stärke des Rohrdurchmessers überbaut werden.

Wärmeleitfähigkeit gebunden: 0,07-0,09 w/m.k
Bemessungswert der Wärmeleitfähigkeit: 0,065 w/m.k (lose Schüttung)
Verkehrslast: 700 kN/m2
Druckfestigkeit nach 24 h: 0,7 N/mm2
Belegereif CM12% nach ca. 4 -5 Tagen
Menge: 140,000 m2

**12.3.9 Ausgleichsestrich 130 mm - Blähglasgranulat**
Ausgleichsestrich
Blähglasgranulat und mineralischer Binder als mineralisch gebundene Ausgleichsschüttung liefern und gemäß den Herstellervorschriften auf vorbereiteter Massivdecke einbauen. Die Rezeptur des Herstellers für gebundene Ausgleichsschüttungen ist einzuhalten.
nichtbrennbar, Klasse A1
Einbaudicke: '13' cm
Körnung: 4/8 mm
Schüttgewicht: ca. 190 kg/m³
Rohrleitungen, Kabel und weitere Unebenheiten müssen mindestens in der Stärke des Rohrdurchmessers überbaut werden.

Wärmeleitfähigkeit gebunden: 0,07-0,09 w/m.k
Bemessungswert der Wärmeleitfähigkeit: 0,065 w/m.k (lose Schüttung)
Verkehrslast: 700 kN/m2
Druckfestigkeit nach 24 h: 0,7 N/mm2
Belegereif CM12% nach ca. 4 -5 Tagen
Menge: 50,000 m2

**12.3.10 Ausgleichsestrich 140 mm - Blähglasgranulat**
Ausgleichsestrich
Blähglasgranulat und mineralischer Binder als mineralisch gebundene Ausgleichsschüttung liefern und gemäß den Herstellervorschriften auf vorbereiteter Massivdecke einbauen. Die Rezeptur des Herstellers für gebundene Ausgleichsschüttungen ist einzuhalten.
nichtbrennbar, Klasse A1
Einbaudicke: '14' cm
Körnung: 4/8 mm
Schüttgewicht: ca. 190 kg/m³
Rohrleitungen, Kabel und weitere Unebenheiten müssen mindestens in der Stärke des Rohrdurchmessers überbaut werden.

Wärmeleitfähigkeit gebunden: 0,07-0,09 w/m.k
Bemessungswert der Wärmeleitfähigkeit: 0,065 w/m.k (lose Schüttung)
Verkehrslast: 700 kN/m2
Druckfestigkeit nach 24 h: 0,7 N/mm2
Belegereif CM12% nach ca. 4 -5 Tagen
Menge: 70,000 m2

**12.3.11 Mehrstärke Ausgleich**
Zulage für 5 mm Mehrstärken

- Zulage zu vorgenanntem Ausgleichsestrich
  für 5 mm Estrich-Mehrdicke
- diese Position wird auch bei Minderstärken als
  Abzug verwendet
Menge: 50,000 m2

**12.3.12 Schrenzlage**
Abdeckung aus Natronkraftpapier, beidseitig mit Polyethylen beschichtet, nach DIN 18560-2 zur Abdeckung von Dämmschichten unter Estrichen.
Dicke 0,1 mm, Stöße verschweißt,
auf vorganntem Ausgleichsestrich
als Unterlage für nachfolgende TSD
diffusionsoffen sd-Wert ca. 9 m
Menge: 450,000 m2

**12.3.13 Trittschalldämmschicht Mineralwolle MW 5kN/m2 40-3mm 20MN/m3 0,035W/(mK) DES**
STLB-Bau 2025-10 025
Trittschalldämmschicht aus Mineralwolle MW DIN EN 13162, lotrechte Nutzlasten (Einzellasten bis 4 kN, Flächenlasten bis 5 kN/m2), Lieferdicke 40 mm, Stufe Zusammendrückbarkeit kleiner gleich 3 mm (CP 3) DIN 4108-10, dynamische Steifigkeit kleiner gleich 20 MN/m3, Bemessungswert der Wärmeleitfähigkeit max. 0,035 W/(mK), Nennwert der Wärmeleitfähigkeit max. 0,034 W/(mK), Baustoffklasse DIN 4102-1 A1 (nichtbrennbar), geringe Zusammendrückbarkeit - sg, Anwendungsgebiet DIN 4108-10 DES, auf Wärmedämmschicht, als Unterlage für Heizestrich.
Menge: 450,000 m2

**12.3.14 Randdämmstreifen Mineralwolle D 10mm H 150mm**
STLB-Bau 2025-10 025
Randdämmstreifen aus Mineralwolle, Dicke 10 mm, Höhe 150 mm, für Estrich auf Dämmschicht, Ausführung in allen Geschossen.
Menge: 370,000 m

**12.3.15 Abdeck. PE-Folie D 0,2mm**
STLB-Bau 2025-10 025
Abdeckung aus PE-Folie, Dicke 0,2 mm, Stöße verkleben oder verschweißen, auf Dämmschichten, als Unterlage für Zementestrich.
Menge: 450,000 m2

**12.3.16 Zementestrich Estrich auf Dämmschicht 3kN/m2 C35 F5 D 75mm**
STLB-Bau 2025-10 025
Zementestrich CT, mit Grenzwerten für Ebenheitsabweichungen mit erhöhten Ebenheitsanforderungen DIN 18202 Ausgabe 2019-07 Tabelle 3 Zeile 4, als Estrich auf Dämmschicht DIN 18560-2, lotrechte Nutzlasten (Einzellasten bis 2 kN, Flächenlasten bis 3 kN/m2), Druckfestigkeitsklasse C35 DIN EN 13813, Biegezugfestigkeitsklasse F5 DIN EN 13813, Estrichnenndicke 75 mm, für Flächen in Innenräumen, Ausführung in allen Geschossen.
Menge: 60,000 m2

**12.3.17 Zement-Heizestrich Estrich auf Dämmschicht 3kN/m2 C35 F5 Bauart A D 75mm**
STLB-Bau 2025-10 025
Heizestrich als Zementestrich CT, als Estrich auf Dämmschicht DIN 18560-2, unbewehrt, lotrechte Nutzlasten (Einzellasten bis 2 kN, Flächenlasten bis 3 kN/m2), Druckfestigkeitsklasse C35 DIN EN 13813, Biegezugfestigkeitsklasse F5 DIN EN 13813, Bauart A, Heizrohrdurchmesser 20 mm, Estrichnenndicke 75 mm, Oberfläche von Hand glätten.
Menge: 340,000 m2

**12.3.18 Zement-Heizestrich Estrich auf Dämmschicht 3kN/m2 C50 F5 Bauart A D 75mm**
STLB-Bau 2025-10 025
Heizestrich als Zementestrich CT, als Estrich auf Dämmschicht DIN 18560-2, unbewehrt, lotrechte Nutzlasten (Einzellasten bis 2 kN, Flächenlasten bis 3 kN/m2), Druckfestigkeitsklasse C50 DIN EN 13813, Biegezugfestigkeitsklasse F5 DIN EN 13813, Bauart A, Heizrohrdurchmesser 20 mm, Estrichnenndicke 75 mm, Oberfläche von Hand glätten.
Menge: 50,000 m2

**12.3.19 Zulage für Estrichbeschleuniger S 75 - Belegereif nach 7 -14 Tagen**
Estrichbeschleuniger

- Zulage zu den Estrichpositionen für
  Estrichbeschleuniger bei schwimmenden Zement-
  bzw. Heizestrich
- für Estrichnenndicke 75 mm
- Eigenschaften: beschleunigend,
  festigkeitssteigernder Zusatz für formstabile,
  hochwertige und schwindfreie Zementestrich
- Belegreife nach 7 - 14 Tagen
Menge: 450,000 m²

**12.3.20 Mehrdicke D 5mm Zementestrich**
STLB-Bau 2025-10 025
Mehrdicke des Estrichs, je 5 mm Dicke, Zementestrich.
Menge: 100,000 m2

**12.3.21 Mehrdicke Estrichbeschleuniger**
Zulage für 5 mm Minderdicke

- Zulage zu vorgenanntem Estrichbeschleuniger
  für 5 mm Estrich-Mehrdicke
- diese Position wird auch bei Minderstärken als
  Abzug verwendet
Menge: 100,000 m²

**12.3.22 Zulage Bodenablauf**
Zulage Bodenablauf

- Zulage zu vorgenannten Fußbodenaufbauten
- Herstellen Aussparung für bauseitigen Einbau
  des Bodenablaufes
- Größe der Aussparrung ca. 25 * 25 cm
- Estrichkanten unter ca. 60° abgeschrägt
Menge: 5,000 St

**12.3.23 Herstellen Bewegungsfuge Bewegungsfugenprofil Profil Alu H 80mm B 10mm**
STLB-Bau 2025-10 025
Herstellen der Bewegungsfuge, DIN EN 13318, in Estrich, als Bewegungsfuge bei Fußbodenheizungen, durch Einlegen von Fugenprofil, mit Bewegungsfugenprofil, aus Aluminium, Profilhöhe 80 mm, Fugenbreite 10 mm.
Menge: 5,000 m

**12.3.24 Herstellen Scheinfuge**
STLB-Bau 2025-10 025
Herstellen der Scheinfugen, DIN EN 13318, in Estrich, durch Einschneiden in den frischen Estrichmörtel, Ausführung in allen Geschossen.
Menge: 20,000 m

#### 12.4 Bauteil Anbau Nord

*Hinweis: Vorbemerkung Baustelleneinrichtung*
Vorbemerkung Baustelleneinrichtung

Einrichten, vorhalten und räumen der Baustelle einschl. Geräten udgl. ist gemäß VOB/C - DIN 18299
eine Nebenleistung und ist entsprechend in die Positionen einzukalkulieren

Verbrauchskosten für Strom und Wasser werden vom Bauherrn übernommen.

*Hinweis: Baumaterial*
Überschüssiges Baumaterial (Estrichsand etc.) ist vollständig von der Baustelle zu entfernen. Evtl. entstehende Mehrkosten sind in die Einheitspreise einzukalkulieren.

**12.4.1 Meterisse**
Erstellen und Markieren von Meterrissen

- in allen Räumen
Menge: 1,000 psch

**12.4.2 Reinigen der Oberfläche**
Entstauben des Unterbodens in allen Geschossen mit einem Industriestaubsauger

Anfallendes Material ist zu entsorgen
Menge: 24,000 m²

**12.4.3 Voranstrich + Abdichtung nach DIN 18195 Teil 4**
Voranstrich + Feuchtigkeitsisolierung

- vollflächiger kaltverarbeitbarer Bitumenvoranstrich
  auf STB-Bodenplatte streichen oder spritzen und
  durchtrocknen lassen
- Feuchtigkeitsisolierung aus Bitumendichtungsbahn
  nach DIN 18195, Teil 4.
- Trägereinlage: Aluminium-Polyester-Kombination +
  Glasvlies 60 g/m2
- vollflächig verschweißt
- 10 % an den Stößen überlappt und heiß
  verschweißt
- wannenartig bis OK Estrich hochgezogen.
- Dicke: 4 mm
- Leistung ist vorab zu erbringen
  (HLS + ELT-Installation erfolgt auf der
  Schweißbahn)
- gesonderte Anreisen udgl. sind in die Position
  einzukalkulieren und werden nicht gesondert
  vergütet)
Menge: 24,000 m²

**12.4.4 Zulage Wandanschluss - Voranstrich + Abdichtung**
Zulage Wandanschluss

- Hochführen des vorgenannten Voranstriches und der
  Abdichtung an Betonwänden
- Fußbodenaufbau: bis 15 cm
Menge: 22,000 m

**12.4.5 Ausgleichsestrich 30 mm - Blähglasgranulat**
Ausgleichsestrich
Blähglasgranulat und mineralischer Binder als mineralisch gebundene Ausgleichsschüttung liefern und gemäß den Herstellervorschriften auf vorbereiteter Massivdecke einbauen. Die Rezeptur des Herstellers für gebundene Ausgleichsschüttungen ist einzuhalten.
nichtbrennbar, Klasse A1
Einbaudicke: '3' cm
Körnung: 4/8 mm
Schüttgewicht: ca. 190 kg/m³
Rohrleitungen, Kabel und weitere Unebenheiten müssen mindestens in der Stärke des Rohrdurchmessers überbaut werden.

Wärmeleitfähigkeit gebunden: 0,07-0,09 w/m.k
Bemessungswert der Wärmeleitfähigkeit: 0,065 w/m.k (lose Schüttung)
Verkehrslast: 700 kN/m2
Druckfestigkeit nach 24 h: 0,7 N/mm2
Belegereif CM12% nach ca. 4 -5 Tagen
Menge: 24,000 m2

**12.4.6 Mehrstärke Ausgleich**
Zulage für 5 mm Mehrstärken

- Zulage zu vorgenanntem Ausgleichsestrich
  für 5 mm Estrich-Mehrdicke
- diese Position wird auch bei Minderstärken als
  Abzug verwendet
Menge: 24,000 m2

**12.4.7 Schrenzlage**
Abdeckung aus Natronkraftpapier, beidseitig mit Polyethylen beschichtet, nach DIN 18560-2 zur Abdeckung von Dämmschichten unter Estrichen.
Dicke 0,1 mm, Stöße verschweißt,
auf vorganntem Ausgleichsestrich
als Unterlage für nachfolgende TSD
diffusionsoffen sd-Wert ca. 9 m
Menge: 24,000 m2

**12.4.8 Trittschalldämmschicht Mineralwolle MW 5kN/m2 30-2mm 20MN/m3 0,035W/(mK) DES**
STLB-Bau 2025-10 025
Trittschalldämmschicht aus Mineralwolle MW DIN EN 13162, lotrechte Nutzlasten (Einzellasten bis 4 kN, Flächenlasten bis 5 kN/m2), Lieferdicke 30 mm, Stufe Zusammendrückbarkeit kleiner gleich 2 mm (CP 2) DIN 4108-10, dynamische Steifigkeit kleiner gleich 20 MN/m3, Bemessungswert der Wärmeleitfähigkeit max. 0,035 W/(mK), Nennwert der Wärmeleitfähigkeit max. 0,034 W/(mK), Baustoffklasse DIN 4102-1 A1 (nichtbrennbar), geringe Zusammendrückbarkeit - sg, Anwendungsgebiet DIN 4108-10 DES, auf Wärmedämmschicht, als Unterlage für Heizestrich.
Menge: 24,000 m2

**12.4.9 Randdämmstreifen Mineralwolle D 10mm H 150mm**
STLB-Bau 2025-10 025
Randdämmstreifen aus Mineralwolle, Dicke 10 mm, Höhe 150 mm, für Estrich auf Dämmschicht, Ausführung in allen Geschossen.
Menge: 40,000 m

**12.4.10 Abdeck. PE-Folie D 0,2mm**
STLB-Bau 2025-10 025
Abdeckung aus PE-Folie, Dicke 0,2 mm, Stöße verkleben oder verschweißen, auf Dämmschichten, als Unterlage für Zementestrich.
Menge: 24,000 m2

**12.4.11 Zementestrich Estrich auf Dämmschicht 3kN/m2 C35 F5 D 65mm**
STLB-Bau 2025-10 025
Zementestrich CT, mit Grenzwerten für Ebenheitsabweichungen mit erhöhten Ebenheitsanforderungen DIN 18202 Ausgabe 2019-07 Tabelle 3 Zeile 4, als Estrich auf Dämmschicht DIN 18560-2, lotrechte Nutzlasten (Einzellasten bis 2 kN, Flächenlasten bis 3 kN/m2), Druckfestigkeitsklasse C35 DIN EN 13813, Biegezugfestigkeitsklasse F5 DIN EN 13813, Estrichnenndicke 65 mm, für Flächen in Innenräumen, Ausführung in allen Geschossen.
Menge: 24,000 m2

**12.4.12 Zulage für Estrichbeschleuniger S 65 - Belegereif nach 7 -14 Tagen**
Estrichbeschleuniger

- Zulage zu den Estrichpositionen für
  Estrichbeschleuniger bei schwimmenden Zement-
  bzw. Heizestrich
- für Estrichnenndicke 65 mm
- Eigenschaften: beschleunigend,
  festigkeitssteigernder Zusatz für formstabile,
  hochwertige und schwindfreie Zementestrich
- Belegreife nach 7 - 14 Tagen
Menge: 24,000 m²

**12.4.13 Herstellen Scheinfuge**
STLB-Bau 2025-10 025
Herstellen der Scheinfugen, DIN EN 13318, in Estrich, durch Einschneiden in den frischen Estrichmörtel, Ausführung in allen Geschossen.
Menge: 2,000 m

#### 12.5 Heizhaus

*Hinweis: Baustelle Heizhaus*
Das Heizhaus wird in ca. 350 m Entfernung zur Hauptbaustelle errichtet.

**12.5.1 Meterisse**
Erstellen und Markieren von Meterrissen

- in allen Räumen
Menge: 1,000 psch

**12.5.2 Fräsen und Reinigen des Untergrundes**
Fräsen und Reinigen des Untergrundes aus Beton

- für Verbundestrich
- Anfallenden Schutt entfernen und mit Industriesauger
  staubfrei reinigen.
Menge: 31,000 m²

**12.5.3 Haftbrücke Verbundestrich**
Abdichtung durch 2K-Epoxidharz gegen Bodenfeuchtigkeit (Wassereinwirkungsklasse W1.1-E und W1.2-E gem. 18533-1) als abdichtende Haftbrücke für Verbundestrich.
Aufbringen einer Haftbrücke auf die Stahlbetonbodenplatte, als 2K-Epoxidharz niedriger Viskosität, Auftragsmenge: ca. 350 g/m² Epoxidharz.

Aufbringen einer Flüssigabdichtung aus 2K-Epoxidharz
Auftragsmenge erster Auftrag ca. 600 g/m²,
zweiter Auftrag ca. 200 g/m²,
mit Quarzsandabstreuung (1-2 mm, ca. 1,5 kg/m²).
Menge: 31,000 m²

**12.5.4 Randdämmstreifen PE-Schaum D 5mm H 100mm**
STLB-Bau 2025-10 025
Randdämmstreifen aus PE-Schaum, Dicke 5 mm, Höhe 100 mm, für Verbundestrich, Zementestrich.
Menge: 25,000 m

**12.5.5 Verbundestrich**
Zementestrich DIN 18560-1 CT, als Verbundestrich, unbewehrt, Druckfestigkeitsklasse C25 DIN EN 13813, Biegezugfestigkeitsklasse F5 DIN EN 13813, Estrichnenndicke 65 mm, für Flächen in Innenräumen, als Nutzestrich, Verschleißwiderstandsklasse A12 DIN EN 13813, Oberfläche maschinell glätten.
Menge: 31,000 m2

**12.5.6 Zulage für Estrichbeschleuniger S 65 - 5 bis 7 Tage**
Estrichbeschleuniger

- Zulage zu den Estrichpositionen für
  Estrichbeschleuniger
- für Estrichnenndicke 65 mm
- Eigenschaften: beschlenigend,
  festigkeitssteigernder Zusatz für formstabile,
  hochwertige und schwindfreie Zementestrich
- Belegreife nach 5-7 Tagen
- aus Kunstharz-Komonenten und Wirkstoffen
Menge: 31,000 m²

**12.5.7 Zulage Bodenablauf**
Zulage Bodenablauf

- Zulage zu vorgenannten Fußbodenaufbauten
- Herstellen Aussparung für bauseitigen Einbau
  des Bodenablaufes
- Größe der Aussparrung ca. 25 * 25 cm
- Estrichkanten unter ca. 60° abgeschrägt
Menge: 1,000 St

#### 12.6 Stundenlohnarbeiten

**12.6.1 Facharbeiter/-in sämtliche Kosten/Zuschläge**
STLB-Bau 2025-10 091
Stundenlohnarbeiten durch Facharbeiter/-in
der Verrechnungssatz für die jeweilige Arbeitskraft umfasst sämtliche Aufwendungen wie Lohn- und Gehaltskosten, Lohn- und Gehaltsnebenkosten, Zuschläge, lohngebundene und lohnabhängige Kosten, sonstige Sozialkosten, Gemeinkosten, Wagnis und Gewinn.
Menge: 25,000 h
